# Brandschutz - Türen
Angebotsaufforderung (GAEB 90, DA83)
Vergabenummer: BER-B-30024192
DV-Nummer: 21P029
Währung: EUR
Auftraggeber: Brandenburgischer Landesbetrieb, für Liegenschaften und Baue

## Los 19 Brandschutz Türen Geb 7 und 8
Datum: 15.07.26

*Hinweis*
Es ist geplant eine Strangsanierung in den baugleichen
Gebäuden 7 und 8

  Bundespolizei Blumberg
Neuer Schwanebecker Weg 3
16356 Ahrensfelde

im Auftrag des

Brandenburgischer Landesbetrieb für Liegenschaft und
Bauen (BLB)
Sophie-Alberti-Straße 4-6  14478 Potsdam
durchzuführen.

Die Gebäude - aus Haus 7 und 8 bestehend - wurde in
Anlehnung an die
Typenbauserie WBS70 errichtet. In den 90-ziger Jahren
des letzten
Jahrhunderts wurden die beiden Gebäude saniert.
Die Gebäude besitzen 5 Geschosse sowie ein
Kellergeschoss. Die
Gesamthöhe beträgt ca. 17m über OK Gelände.
Während der Sanierung bleiben die Gebäude vollständig
in Benutzung. Nutzer
sind die Hundertschaften der Bundespolizei.
Die Maßnahme soll in 3 Bauabschnitten (Apartments,
Sanitärbereich Mitte,
Sanitärbereich Links) je Gebäude über insgesamt drei
Jahre realisiert werden,
sodass stetig Stränge in Nutzung bleiben. Die
Baumaßnahme wird mit
Gebäude 7 beginnen und zeitversetzt  werden die
Arbeiten in Gebäude 8
ausgeführt.
Es ist geplant drei Stränge sowie dazugehörige
Sanitärräume und die
Heizzentrale im Kellergeschoss zu erneuern. Weiterhin
werden im
Kellerschoss sowie im 4.Obergeschoss eine neue
Lüfterzentrale eingerichtet.

Bauseits ist, auf der Rückseite der Gebäude, eine
Baustraße und Lagerplätze
z.B. für Baumaterial eingerichtet.

Der Materialtransport sollte vorzugsweise über das
Gerüst mit einem
Materialaufzug erfolgen. Dazu werden Gerüsttürme im
Bereich der zu
sanierenden Stränge aufgestellt.

Es werden in diesem Los die auszutauschenden
Brandschutztüren in
den Brandwänden im KG und EG und Treppenhaustüren im
KG und EG
für Haus 7 und Haus 8 ausgeschrieben.

bauseitiger Abbruch
Der Materialtransport ist innerhalb des Gebäudes zu
minimieren um die
Benutzerbeeinträchtigung und Verschmutzung gering zu
halten.

Objektzugang
Die Durchführung der Maßnahme unterliegt den
spezifischen
Sicherheitsanforderungen der Bundespolizei.
Die Zufahrtsregelung und Einweisung des
Firmenpersonals werden durch den
zuständigen
Dienststellenleiter veranlasst.
Der Aufenthalt des Firmenpersonals ist auf dessen
Arbeitsbereich und die
unmittelbare Zuwegung dorthin
begrenzt. Der Aufenthalt in der Anlage außerhalb der
täglichen Arbeitszeit ist
untersagt.
Ausnahmen sind beim Dienststellenleiter zu beantragen.

Das vom AN eingesetzte Personal ist namentlich mit
Wohnsitz und
Staatszugehörigkeit dem AG unmittelbar
nach Auftragsvergabe mitzuteilen. Auch sämtliche
Kraftfahrzeuge sind vorher
mit dem KFZ-Kennzeichen anzumelden.
Das entsprechende Formular erhält der AN mit der
Beauftragung.

*Hinweis*
Einrichten sowie Räumen der Baustelle ist in die
Einheitspreise
einzurechnenden Leistungen, soweit sie nicht in
nachfolgenden
Einzelpositionen erfasst sind:

- Lager- und Arbeitsplätze
- Materialaufzug an Gerüst
- Bodenbelagschutz unter Schuttcontainern
- Grobreinigung nach Abbrucharbeiten
- Einrichten nach berufsgenossenschaftlichen
Erfordernissen
- Arbeitsplatzkennzeichnung nach BGV A8 mit Warn-
Gebots- und
Verbotszeichen durch den AN. Aufstellung im Zugang zur
Baustelle,

An- und Abfuhr der erforderlichen Maschinen.
getrennte Schuttcontainer einschl. Abfuhr
Herstellen der notwendigen Anschlüsse und Leitungen.

Baustromentnahme erfolgt im Elektroanschlussraum und
Bauwasser über ein
gesonderten Wasseranschluss.
Die Verteilung erfolgt bauseits.
Die Abrechnung erfolgt über eine Umlage zu den
Rechnungen.

Alle Abbruchleistungen verstehen sich inkl.
fachgerechter Entsorgung des
Abbruchmaterials. Die Entsorgungsnachweise sind der
Bauleitung
unaufgefordert zu übergeben.

### Titel 01 Brandschutztüren Gebäude 7

**01.0001 Stahlumfassungs-/Blockzarge ausbauen, bis. 15 cm Wandst.**
Stahlzarge ausbauen, inkl.
Entsorgung.

Größe:  bis. 2,08 / 2,58 m
Wandstärke:  bis 15 cm
Menge: 3,000 St

**01.0002 Abbruch Treppenhaustür T30**
Alu-Glastür in Absprache
mit der Bauleitung, aus Mauerwerkswand ausbauen und
entsorgen

Größe: bis 2,08 / 2,58 m
Menge: 3,000 St

**01.0003 Treppenhaustür T30 aus Alu/Glas liefern und montieren**
Treppenhaustür aus Alu/Glas inkl. Zarge liefern und
montieren
Aufteilung wie Bestand
KG Raum K01/K12: K36/37; K37/48:
EI230-S200C5, Alu-Glastür T30,
RAL DB 03 Eisenglimmer

Hersteller: '

....................................................'
Menge: 3,000 St

### Titel 02 Brandschutztüren Gebäude 8

**02.0001 Stahlumfassungs-/Blockzarge ausbauen, bis. 15 cm Wandst.**
Stahlzarge Treppenhaus ausbauen, inkl.
Entsorgung.

Größe:  bis. 2,08 / 2,58 m
Wandstärke:  bis 15 cm
Menge: 3,000 St

**02.0002 Abbruch Treppenhaustür T30**
Alu-Glastür in Absprache
mit der Bauleitung, aus Mauerwerkswand ausbauen und
entsorgen

Größe: bis 2,08 / 2,58 m
Menge: 3,000 St

**02.0003 Stahlumfassungs-/Blockzarge ausbauen, bis. 15 cm Wandst.**
Stahlzarge Brandwand ausbauen, inkl.
Entsorgung.

Größe:  bis. 1,55 / 2,14 m
Wandstärke:  bis 15 cm
Menge: 2,000 St

**02.0004 Abbruch Brandwandtür T30**
Stahlblechtür in Absprache
mit der Bauleitung, aus Mauerwerkswand ausbauen und
entsorgen

Größe: bis 1,55 / 2,14 m
Menge: 2,000 St

**02.0005 Treppenhaustür T30 aus Alu/Glas liefern und montieren**
Treppenhaustür aus Alu/Glas inkl. Zarge liefern und
montieren
Aufteilung wie Bestand
KG Raum K01/K12: K36/37; K37/48:
EI230-S200C5, Alu-Glastür T30,
RAL DB 03 Eisenglimmer

Hersteller: '

....................................................'
Menge: 3,000 St

**02.0006 Stahlblechtür T30 inkl. Zarge liefern und montieren**
Brandwandtür inkl. Zarge liefern und montieren
KG Raum K12/K36; EG Raum 025/026:
EI260-SaC5, T30 Stahlblechtür, 2 flüglich
RAL DB 03 Eisenglimmer
b/h=1,55/2,14m

Hersteller: '

....................................................'
Menge: 2,000 St

USt %: 19,00
